# Schöneberger 5,6/ Borussia 2
Angebotsaufforderung (GAEB DA XML 3.2, DA83)
Projekt: 188
Währung: EUR
Vergabeart: Beschränkte Ausschreibung
Erstellt mit: GXML Toolbox V3.3 R20230829, iTWO_64 V24.0.454, 24.11.2025

## 232 WDVS
Datum: 24.11.2025

*Hinweis: Objektdaten*
BAUVORHABEN:Borussiastr.2 / Schöneberger str. 5_ 6
  10963 Berlin

GEWERK:  WDVS
Angaben zum Bauwerk
Mehrfamilienhaus, Baujahr 1956
Ausführungsort: WDVS Innenhofbereich,

ANGABEN ZUM BAUWERK

Bei dem Gebäude handelt sich um zwei 4 Geschosser (EG, 1.-5OG, Geschosshöhe ca. 3,00m) in der Borussiastr. / Schönebergerstr. in Berlin.
Ausführungszeitraum: 13.05. 2026 bis 14.08. 2026
Bauleiter: Hr. Broese '....................................................'

Gewährleistung

Für die Gewährleistung gelten die Bestimmungen des § 13, VOB/B.
Abweichend davon beträgt die Gewährleistungsfrist 5 Jahre.

Sie beginnt -auch bei erfolgter Teilabnahme- mit der (Schluß-)Abnahme
der gesamten vertraglichen Leistungen.

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Baustelleneinrichtung

#### Abschnitt 1.1 Baustelleneinrichtung Beginn

*Hinweis: BE für beide Häuser*
BE ist für beide Häuser (Hochstr. 12 und Hochstr. 12 c,d,e) einzukalkulieren

**1.1.10 Einrichten der Baustelle**
Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.

Alle verursachten Verunreinigungen sind zu beseitigen.
Menge: 1,000 psh

**1.1.20 Baustellen WC**
Toilettenkabine nach Vorschrift der
Arbeitsstättenverordnung S 45 aufstellen, vorhalten, unterhalten und wieder entfernen. Im Unterhalt ist das Entleeren bei Bedarf bzw. Austausch der Kabine enthalten. Nutzung erfolgt durch alle am Bauvorhaben beteiligten Firmen.
Menge: 1,000 Stk

**1.1.30 Aufstellen, vorhalten und wieder entfernen eines Bauwagens**
nach Vorschrift der Arbeitsstättenverordnung § 45 für die vertraglich vereinbarte Ausführungsfrist.
Menge: 18,000 StWo

**1.1.40 Bauzaun auf Anweisung des AG**
Bauzaun auf Anweisung des AG aus
mobilen Stahlrahmenelementen mit Rundstahlfüllstäben, Stützfüßen aus Beton, incl.
sämtlicher Verbindungen, Kupplungen etc.
Der Zaun ist aufzustellen und nach Abschluss aller Bauarbeiten
wieder abzubauen.

Türen und Tore werden gesondert vergütet.
Zaunhöhe:  2.00 m
Menge: 120,000 lfm

**1.1.50 Strom-/Wasseranschluß herstellen, vorhalten und räumen**
Baustromverteiler nach DIN VDE 0100 -704
mit einer Anschlussleistung von 24 kVA bestückt mit:

1 NH00-Sicherungslasttrennschalter 63A mit Bügelklemmen
10 - 50 mm²
1 DS-Zählerplatz inkl. Zähler nach DIN 43870/2
1 Hauptschalter 3-pol. 63A mit Sicherungselement 3/35 A (E33)
1 FI-Schutzschalter 4-pol. 40A/30mA
1 CEE-Steckdose 5/32A 400V/6h ohne Vorsicherung -direkt
ab FI-2 CEE-Steckdosen 5/16A 400V/6h mit je 1
Leitungsschutzschalter 3/16A -C-
3 Schutzkontaktsteckdosen 2/16A 230V mit je 1
Leitungsschutzschalter 1/16A-C

liefern, montieren und nach Abschluss der eigenen Arbeiten demontieren, einschl. aller erforderlichen Anschlussleitungen, Sicherungen, evtl. erforderlichem NH-Verteiler und Anschlussarbeiten.

Die notwendigen Anträge und Meldungen beim zuständigen
EVU hat der Auftragnehmer, ohne gesonderte Vergütung, rechtzeitig vorzunehmen.

Der Bauanschluss ist während der gesamten Baumaßnahme
vorzuhalten, und nur in Absprache mit der Bauleitung
des AG zu demontieren.
Menge: 1,000 psh

**1.1.60 Bauschuttcontainer bereitstellen**
Bauschuttcontainer bereitstellen und abtransportieren, Inhalt fachgerecht entsorgen.

Container für schadstofffreien Abfall bereitstellen, vorhalten für die Dauer der vertraglich festgelegten Ausführungszeit einschließlich Transport zu einer zugelassenen Deponie.
Die Kosten und Gebühren für die Entsorgung werden auf Nachweis gesondert vergütet. geschlossene Form
Abfallart: Bauschutt, gemischter Bauschutt, Verpackungsmaterial, Dämmstoffabfall
Menge: 25,000 m³

**1.1.70 Einholen der für die ausgeschriebenen Arbeiten benötigten Anträge**
Genehmigungen einschließlich Entrichtung der Gebühren
Die Kosten werden auf Nachweis erstattet.
Straßenlandsondernutzung und Verkehrsrechtliche Anordnung. für die gesamte Bauzeit. (Beginn Fensterbauer)
08.04.24 bis 11.10.2024
Die Straßenlandsondernutzung wird dem Fensterbauer, sowie dem Dachdecker, nach Abstimmung mit der BL Covivio ebenfalls/ teilweise zur Verfügung gestellt.
(Die Sondernutzungsfläche auf der Straße  beträgt ca. 30 lfm)
Menge: 1,000 pau

**1.1.80 Baustelle räumen**
Baustelle von allen Geräten, Anlagen,
Einrichtungen und dergleichen räumen.
Benutzte Flächen und Wege entsprechend
dem ursprünglichen Zustand ordnungsgemäß
herrichten. Verunreinigungen beseitigen.
Menge: 1,000 psh

### Bereich 2 Borussiastr. 2

#### Abschnitt 2.1 Fassadengerüst

**2.1.10 PVC-Folienabdeckung Standflächen**
Bodenflächen im Bereich des Standgerüstes und der evtl. vorhandenen Fassadenbefahranlage mit gewebeverstärkter PVC-Gitterfolie auslegen und gegen Sturm sichern.
Mindestbreite unter dem Gerüst: 2,0 m.
Folienschäden sind umgehend zu beheben, dies ist in den EP einzukalkulieren.
Gebrauchsüberlassung für die Dauer der Bauzeit.
Menge: 112,000 m²

**2.1.20 Standgerüst LK 3, BK W09 Grundeinsatzzeit**
Standgerüst Lastklasse 3, Breitenklasse W09
Arbeitsgerüst nach EN 12811-1 als längenorientiertes Standgerüst Lastklasse: 3 (2,0 kN/m²)
Breitenklasse: w 09 (Belagbreite zw. Ständern 0,90 m), alle Gerüstlagen genutzt,für WDVS-Arbeiten und Dacharbeiten aufbauen, gebrauchsüberlassen und nach Fertigstellung der Arbeiten wieder abbauen.
Eine Freigabekennzeichnung ist zu erbringen!
Für Dacharbeiten das Gerüst bis mind.1,00 m
über OK Attika führen.
Ggfs. notwendig werdende Umbaumaßnahmen
am Gerüst zur Nutzung für Arbeiten der einzelnen
Gewerke berücksichtigen und direkt abstimmen.
Gerüstträger, Dachfangerüste, Gerüstkonsolen, Leiteraufgänge usw.
Einrichtungen zur Materialförderung, sowie Erschwernisse aufgrund
örtlicher Situation sind einzurechnen.
Ankerhülsen beim Abrüsten mit farblich
angeglichenen Abdeckkappen schließen.

Achtung:
Das Gerüst durch seitliche Stützen sichern.
Die Verwenden von Gerüstankern ist bei
keramischer Bekleidung ist nicht zulässig!
Standfläche:  eben, normal belastbar
Breitenklasse:  W09
Gebäudehöhe:  ca. 20m
Lastklasse:  3
Menge: 1400,000 m²

**2.1.30 Gebrauchsüberlassung über Grundeinsatzzeit, 12 Wochen**
Gebrauchsüberlassung des unter Pos. 20 beschriebenen Gerüstes
Menge: 16800,000 m2Wo

**2.1.40 Zulage Dachdeckerfangschutz**
*** Pauschalposition
Zulage Dachdeckerfangschutz:
Für Dacharbeiten das Gerüst bis mind.1,00 m
über OK Attika führen.
Menge: 1,000 psch

**2.1.50 Schutzdach gemäß DIN 4420-1 und DIN 18451**
Auf-, Abbau und Vorhaltung eines Schutzdaches nach DIN 4420-1 und
DIN 18451-Gerüstarbeiten, sowie den geltenden Sicherheitsvorschriften.
Für die Dauer dieser Baumaßnahme. Breite: 1,50 - 2,00 m
Höhe : 2,50 - 4,00 m .
Menge: 25,000 lfm

**2.1.60 Treppenturm mit vorgesetzter Treppe liefern**
(L= 2,50 m; H= 22,00 m)
Menge: 2,000 St

**2.1.70 Gebrauchsüberlassung über Grundeinsatzzeit, 12 Wochen**
Gebrauchsüberlassung des unter Pos. 60 beschriebenen Gerüstes
Menge: 24,000 StWo

**2.1.80 Gerüstbekleidung Grundeinsatzzeit (Netze)**
Gerüstkonstruktion mit engmaschigen Netzen als Staubschutz
für die Fassadenfläche, abhängen.
Menge: 1400,000 m²

**2.1.90 Schutznetz zur Verschattung**
*** Bedarfsposition ohne GB
Sturmsicheres, geschlossenes Schutznetz zur Verschattung
des Arbeitsgerüstes liefern, vorhalten und nach Beendigung der
Befestigungsarbeiten wieder entfernen.
Menge: 1400,000 m²

**2.1.100 Gebrauchsüberlassung über Grundeinsatzzeit, 12 Wochen**
Gebrauchsüberlassung des unter Pos. 80 und/oder 90 beschriebenen Netz
Menge: 18600,000 m2Wo

**2.1.110 Schützen der Fenster mit Hartfaserplatten**
Fenstergröße:
b =150cm bis h= 220cm
Menge: 100,000 St

**2.1.120 Genehmigungen einholen**
Einholen öffentlich-rechtlicher Genehmigungen für die Gerüststellung
auf öffentlichem Gehweg, für die Dauer der vorgesehenen Standzeit.
Genehmigungen für zusätzliche Standzeit auf Nachweis.
Menge: 1,000 psh

**2.1.130 Verkehrssicherung nach RSA**
Für die Dauer der vorgesehenen Gerüststandzeit,
herstellen, vorhalten, betreiben und entfernen der Verkehrssicherung
nach RSA, einschließlich Beleuchtung, Beschilderung, etc.
Menge: 1,000 psh

**2.1.140 Gerüst, Unterbau mit Bohlen**
Gerüstunterbau für den Ausgleich von Unebenheiten in der Aufstandsfläche der Gerüste. Höhenausgleich durch Unterlage von Bohlen.

Abrechnungsgrundlage ist die Länge des Gerüstes.
Menge: 75,000 m

**2.1.150 Materialaufzug, 12 kN, h= 20 m**
Materialaufzug mit mehreren Ladestellen, einschl. vorschriftsmäßiger Sicherung, An- und Abtransport, Montage und Demontage. Personentransport verboten.

Die Entladestellen sind in jeden Obergeschoss auf Höhe des RFB herzustellen.

Der Transport von ca. 3 m langen Material ist stehend zu gewährleisten.

Anzahl Ladestellen:  2 Stk

Bühnengröße:  min. 1,40 / 1,80 m

Nutzlast:  12 kN

Stromanschlusswert (A):
..........................................
Menge: 1,000 Stk

**2.1.160 Mietgebühr Materialaufzug, 12 kN, h=20m**
Mietgebühr für Materialaufzug, inkl. Maschinenbruchversicherung; pro angefangene Woche.

Nutzlast :  12 kN

Mietdauer:  12  Wochen je nach BA
Menge: 12,000 Stk

**2.1.170 Zulageposition Personenbeförderung, 5 KN**
*** Bedarfsposition ohne GB
Zulageposition zum Materialaufzug für die Zulassung zur Personenbeförderung.
Menge: 1,000 Stk

**2.1.180 Covivio Banner**
*** Pauschalposition
*** Bedarfsposition ohne GB
Banner vom Eigentümer (Bauleitung)
abholen und an das Fassdengerüst anbringen, vorhalten
und wieder demontieren.
Nach Fertigstellung dem Eigentümer wieder übergeben.
Menge: 1,000 psch

#### Abschnitt 2.2 Fassadensanierung

**2.2.10 Schutzabdeckung von Fenstern und Türen**
außen, einschließlich Abkleben, Unterhaltung und späterer Beseitigung/Entsorgung.
Abdeckung bestehend aus: SK-Schutzfolie 1571, selbstklebende Folie

Fenster, Fensterrahmen mit Folien abkleben
Abkleben von Fenstern einschl. Rahmen,
Fensterblechen
und Sockelflächen (Klinker) mit Folien 300 my
gegen Verschmutzung.
Stöße verkleben. Einschl. entfernen und
entsorgen der Folien.
Menge: 250,000 m²

**2.2.20 Farbentwurf_ Fassade**
Farbentwurf:
4 Farbentwürfe nach Vorgaben AG herstellen/ zeichnen
Die Muster sind dem AG in digitaler Form zu übergeben
Menge: 1,000 Stk

**2.2.30 Schutzabdeckung der Nachbarbauteile, außen,**
einschließlich Abklebearbeiten, Unterhaltung und späterer Beseitigung/Entsorgung.
Schutz Balkonfußböden.
Liefern, montieren, unterhalten und nach
Beendigung der Arbeiten demontieren von
Schutzvorkehrungen zur Vermeidung von
Verschmutzungen und Beschädigungen der
Balkonverkleidungen

Abdeckung bestehend aus:
Abdeckplane extra stark PE-LD 1574, Dicke ca. 0,05 mmund Klebeband
Fabrikat: Brillux o. glw.
Menge: 50,000 m²

**2.2.40 Schutzabdeckung der Bodenflächen im Bereich des Standgerüsts/ Arbeitsbereich herstellen,**
vorhalten, beseitigen und entsorgen.
Schutzabdeckungen auf sämtlichen
Bodenflächen, die durch herunterfallende
Gegenstände, Betonteile und/oder
Strahlmittel verunreinigt werden
könnten, mittels wasserfesten Pappenzur
Vermeidung von Verschmutzungen und/oder Beschädigungen
der Bodenflächen.

Abdeckung bestehend aus:
Abdeckplane extra stark PE-LD 1574, Dicke ca. 0,050 mm und Klebeband
Fabrikat: Brillux oder gwl.
Menge: 50,000 m²

**2.2.50 Verunreinigungen im erhöhten Umfang**
*** Bedarfsposition ohne GB
durch Abkehren oder Abbürsten von der Fläche trocken entfernen.
Menge: 1,000 m²

**2.2.60 Abschlagen vorstehender Teile, z. B. Gesimse, Fensterbänke u. Ä.**
Abschlagen vorstehender Bauteile, z. B. Gesimse
bestehend aus: 'Kalkzementputz'
Flächen entstauben.
Maße: '.....'
Menge: 100,000 lfm

**2.2.70 Nicht tragfähigen Putz, Hohlstellen**
minder-feste Schichten u. Ä. bis auf den tragfähigen Untergrund entfernen.
Flächen entstauben. Anteil an der Gesamtfläche bis 20%. Dicke der zu entfernenden Schicht: ca. 20 mm
Anfallendes Material wird Eigentum des AN und
ist umweltgerecht gemäß den örtlich geltenden
gesetzlichen Bestimmungen zu entsorgen.

Bauteil: 'Fassade,Brüstungen, Gesimse'
Menge: 650,000 m²

**2.2.80 Fehlstellen mit geeignetem Putzmörtel**
nach DIN EN 9981, Kategorie CS Il, CS III oder CS IV, auffüllen und angleichen.
Putzhohlstellen beiputzen
Einen Grundputz mit faserhaltigem, spritzbarem,
mineralischem Leicht-Trockenmörtel (nach
DIN 18550 Teil 4) liefern und beiputzen der
zuvor freigelegten Stellen.
Ausgleichputz anbringen
Ausgleichputzes mit einem Kalkzementmörtel
MG P II nach DIN 18550 liefern und auftragen.
Putz mindestens 14 Tage erhärten lassen.
Je nach gewünschter Oberbeschichtung den
Putzmörtel fein abreiben oder leicht aufrauen.
Bauteil: 'Fassade, Brüstungen, Gesimse'
Menge: 650,000 m²

**2.2.90 Demontage vorh Dämmung**
Demontage vorh Dämmung an den Giebelseiten.
80 mm Mineralwolle o. EPS Dämmung
Vorhandenes WDV-System an der Giebelfläche (Borussiastr.) vollständig entfernen, incl. aller Kleberreste, Befestigungsmitte (Dübel) und vorhandenem Zubehör.
Der anfallende Schutt wird Eigentum des Auftragnehmers, ist in geschlossenen Containern zwischen zu lagern und fachgerecht zu entsorgen. Die Vergütung der Entsorgung erfolgt gesondert, auf Nachweis.
Menge: 330,000 m²

**2.2.100 Grundanstrich**
je nach Erfordernis, nicht saugender Untergründe mit Putzgrundierung 3710,
saugende Untergründe mit Lacryl Tiefgrund.
Wässrige, siloxanvergütete, Universalgrundierung auf
Acrylatbasis auf mineralische und organische
Untergründe und Beschichtungen sowie
abgewitterte, tragfähige Altbeschichtungen liefern und auftragen.
Grundierung darf keinen Film bilden.
Produkteigenschaften:
Oberflächenverfestigend, wasserabweisend,
gutes Eindringvermögen, saugfähigkeitsregulierend,
haftvermittelnd.

Fabrikat: Brillux o. glw.
Menge: 1400,000 m²

**2.2.110 vorhandene Zinkbauteile (Fensterbleche und Balkonabdeckungen)**
demontieren und zur Entsorgung abtraqnsportieren
Menge: 150,000 m

**2.2.120 Alte Zinkbleche entfernen und fachgerecht entsorgen.**
Vorhandene Fensterbänke ausbauen,
abtransportieren und
Fensterbankbereich säubern.
Anfallendes Material wird Eigentum des AN und
ist umweltgerecht gemäß den örtlich geltenden
gesetzlichen Bestimmungen zu entsorgen.
Menge: 100,000 Stk

**2.2.130 Fensterbankprofil**
Fensterbank-Grundprofil aus beschichtetem
Aluminium mit aufgesteckten Bordprofilen mit Dehnungskeder,
schlagregendicht bis 450 Pa (IFT-Prüfzeugnis
10538704/5, nicht hinterlüfteter Einbau) liefern und montieren.
Vor der Bestellung sind die genauen Maße
gemäß Anleitung des Herstellers am Objekt zu prüfen.
Ausführung:
natur-eloxiert,
Anzahl: 150 Stk
Ausladung: 340 mm
Menge: 130,000 lfm

**2.2.140 Balkonabdeckung demontieren**
Zinkblechabdeckungen demontieren und fachgerecht entsorgen.
Menge: 70,000 lfm

**2.2.150 Anfertigung und Montage von Balkon- Abdeckungen.**
Beidseitig mit Tropfkante. Indirekte Befestigung zur schadlosen
Aufnahme thermisch bedingter Längenänderung auf
vorbereiteten Untergrund mittels verdeckten Haften,
Vorstoßblechen/ Rheinzink UDS-Verbinder entsprechend
den Fachregeln bzw. Herstellervorschriften.
  Stahlblech 0,7 mm, gerade i.Z. bis 600 mm als
Balkonbrüstungsabdeckung mehrfach abgewinkelt inkl. sämtlichen Vor- und Rücksprüngen nach örtlichem Aufmaß liefern und sicher montieren inkl. dauerelastische Fuge herzustellen

Werkstoff:  Stahl, walzblank
Dicke:  0,7 mm
Zuschnitt:  bis 600 mm
Kantungen: 4 Stück
Farbe: vorvewittert, grau/ blau
Menge: 70,000 lfm

**2.2.160 Horizontalflächen der Fensterabwässerung**
mit WDVS Glasseidengewebe 3797 und feuchtigkeitsunempfindlicher Armierungsmasse herstellen. Die Neigung muss im Mittel 5 Grad aufweisen.
Auf diese Flächen werden die neuen Alufensterbänke vollflächig aufgeklebt.
Armierungsmasse: BaseTec 3540 angemischt mit BaseTec 3541
Fabrikat: Brillux o. glw.
Menge: 130,000 lfm

**2.2.170 Putzleibung entfernen**
EInschneiden und Abbruch des Leibungsputzes. 2-seitige Demontage
der Leibung zum Aufbau der nachfolgend beschriebenen Dämmung.
Stärke bis 2,0 cm
Menge: 360,000 lfm

**2.2.180 Fassadenfläche MW Dämmplatten liefern und verlegen**
MW-Fassadendämmplatte,WLZ 35,d=160 mm verkleben
und stat. relevant verdübeln

Fassadendämmplatten aus Mineralwolle mit
erhöhterDämmleistung, Vorderseite orange
beschichtet, mit systemzugehöriger Klebemasse
dicht gestoßen in der Wulst-Punkt-Methode
verkleben.Dämmplattendicke: 160 mmFormat:
1200 x 400 mmKantenausbildung:
stumpfWärmeleitfähigkeit: 0,035 W/(m x K)
nach DIN 4108-4Dyn. Steifigkeit: 7
MN/m³WDVS-Lastklasse: >= 0,22 kNKlasse A1
(DIN EN 13501-1) nicht brennbarErzeugnis:
Capatect-Klebe- und Spachtelmasse 186M
Verbrauch: 4,5 kg/m²Erzeugnis: Brillux o.glw.
Fassadendämmplatte MW Top Dämmplatte 3857
035Verbrauch: 1 m²/m².
Menge: 750,000 m²

**2.2.190 PS-Laibungsdämmung, EPS 034 WDV, d = 30**
PS-Laibungsdämmung, EPS 034 WDV, d = 30 mm, Laibungstiefe:
Leistung wie in Position "PSFassadendämmplatten"
beschrieben, jedoch Ausführung auf LaibungsflächenvonÖffnungen.
Laibungstiefe: 250mm
Dämmplattendicke: 30 mmErzeugnis:
Brillux o. glw.
WDVS Laibungsdämmung Miwo 3866 in Kombination mit
WDVS Fensteranschlussprofil 3859 in den Laibungen mit im System eingesetzen
Kleber anbringen. Gewebestriefen in die Armierungsschicht überlappend einbetten.
Dreiseitig umlaufend, Laibung und Sturz.
Menge: 360,000 lfm

**2.2.200 Anschlussfuge herstellen**
Anschlussfugen mit vollimprägniertem Dichtband z.B.
Dachvorsprung/Balkondecken/Fensterblechen u.s.w.
Schlagregendichtes Abdichten der Anschlussfugen
mit langsam expandierendem Fugendichtband
aus vollimprägniertem Weichschaumstoff,
schlagregendicht nach DIN 18542 BG1
Fugendichtband liefern und an der
Fugenflanke vorkleben. Dämmplatten press gegenstoßen.
Armierungsschicht bis zum Fugenrand führen.
Fugendichtband mit Schlussbeschichtung überdecken.
Kellenschnitt herstellen.
Fugenbreite: '5 ' mm
Fugendichtband Typ: '15/3-9 '
Menge: 420,000 lfm

**2.2.210 Anschlüsse im Bereich Fensterbank**
Bordprofile auf das Fensterbankprofil
aufstecken. Fugendichtband zwischen Fensterbank-
Anschraubsteg und Fensterrahmen anbringen. Hohlräume unter den
Fensterbänken sind mit Füllschaum auszuschäumen.
Fensterbankanker gemäß den Verarbeitungsrichtlinien des
Herstellers anbringen. Die Fensterbänkemüssen
regendicht ohne Behinderung der Dehnung eingepasst
werden. Spezial-Bordprofile und soweit erforderlich
Überlängendehnprofil(e) sowieSystemanschlüsse
(Anschluss- und Dichtungsfugen) gemäß separater
Position.
Menge: 130,000 Stk

**2.2.220 Anschluss Fensterbankunterseite**
Schnell expandierendes Fugendichtband mit
seitenflächig imprägniertem Weichschaumstoff,
schlagregendicht nach DIN 18542 BG1, liefern und und Anschlussfuge
zum Bordprofil schlagregendicht herstellen.
Fugendichtband an der Fugenflanke vorkleben.
Dämmplatten press gegenstoßen.
Armierungsschicht bis zum Fugenrand führen. Fugendichtband mit
Schlussbeschichtung überdecken. Kellenschnitt herstellen.
Menge: 130,000 lfm

**2.2.230 Verdübelung stat. relevant**
Fassadenfläche:
Schraubdübel+Thermozylinder+MW Rondell, L=195 mm
Vertiefte Dübelung der verklebten MWFassadendämmplatten mit bauaufsichtlich
zugelassenen Tellerdübeln,Thermozylinder und MW Rondelle. Vertiefte Anordnungder Dübel in der Dämmplatte mittels Kombination Schraubdübel und Thermozylinder.Der Thermozylinder ist mit einem MW Rondell zu verschließen.Dübeltellersitz: vertieft Dübellänge: 175 mm Thermozylinderdurchmesser: 112mm Dübelschaftdurchmesser: 8 mm Verankerungstiefe: >= 25 mm (Porenbeton >= 65 mm)Dübel-Verlegeschema gem. HerstellervorschriftZul. Tragfähigkeit/Dübel >= 0,22 kN möglich (Flächen-dübelung)Erzeugnis: Capatect-Universaldübel 053/195Verbrauch: 6St/m²Erzeugnis: Capatect-Thermozylinder VT
154Verbrauch: bis 8 St/m²Erzeugnis: Capatect-Universaldübel-Rondelle MW 052/04Verbrauch: bis 8 St/m², o.glw.
Menge: 750,000 qm

**2.2.240 Schraubdübel+Thermozylinder+MW Rondell,**
*** Bedarfsposition ohne GB
Schraubdübel+Thermozylinder+MW Rondell, L=175 mm
Vertiefte Dübelung der verklebten MWFassadendämm-platten mit bauaufsichtlich zugelassenen Tellerdübeln,Thermozylinder und MW Rondelle. Vertiefte Anordnungder Dübel in der Dämmplatte mittels Kombination Schraubdübel und Thermozylinder. Der Thermozylinder ist mit einem MW Rondell zu verschließen. Dübeltellersitz: vertieft Dübellänge: bis 200 mm gemäß Herstellerrichtlinien
Capatect-Universaldübel 053/175Verbrauch: 8 St/m²Erzeugnis: Capatect-Thermozylinder VT 154Verbrauch: 8 St/m²Erzeugnis: Capatect- Universaldübel-Rondelle MW 052/04Verbrauch: 8 St/m², o.glw.
Menge: 750,000 qm

**2.2.250 Mineralische Armierung**
Mineralische Armierung mit Gewebe - LU
Mineralischen Klebe- und Armierungsmörtel/
Unterputz mit alkalibeständigem Glasfasergewebe liefern
und vollflächig als Armierungsschicht auftragen und
eben abziehen.
Vergüteten, mineralischen Klebe- und
Armierungsmörtel volldeckend auf Wärmedämmplatte auftragen,
Glasfasergewebe eindrücken und planspachteln.
Gewebestöße 10 cm überlappen.
Zusätzliche Diagonalarmierung an Ecken der
Öffnungen und Eckkantenausbildungen gemäß separater
Positionen.
Menge: 750,000 m2

**2.2.260 Sturzeckwinkel mit Diagonalarmierung**
Sturzeckwinkel - Armierungselement im
Sturz-/Laibungsbereich
mit Diagonalarmierung
Einen Sturzeckwinkel, als Armierungselement
im Sturz-/Laibungsbereich mit
Diagonalarmierung
liefern und einbauen.
Laibungstiefe bis: 25cm
Menge: 360,000 lfm

**2.2.270 Egalisationsspachtel für mineralische Dämmung**
Egalisationsspachtelung für mineralische
Dämmung
Zweite Lage Armierungsmörtel (wie vor, jedoch
ohne Gewebe) auf Armierungsschicht als
Egalisationsspachtelung
liefern und auftragen.

Fabrikat: Brillux o. glw.
Menge: 750,000 m²

**2.2.280 Putzgrund für mineralische und silikatische Folgebeschichtungen**
Voranstrich auf Dispersion-Silikat-Basis für
nachfolgende Sliconharz- und Slikat- und
mineralische Beschitungen, auf schwach saugenden
mineralischen Untergünden, liefern und auftragen.
Produkteigenschaften:
haftvermittelnd, pigmentiert, gefüllt, saugfähigkeitsegalisierend.
CO2- und wasserdampfdurchlässig,
organischer Anteil < 5%, alkalibeständig,
Verlängert die offene Zeit bei der
Putzverabeitung.
Bauteil: Fassade, Brüstungen, Gesimse

Farbton: nach Wahl AG
Menge: 750,000 m²

**2.2.290 Siliconharz-Oberputz - neutral, ohne bioziden Filmschutz**
Siliconharz-Oberputz - neutral, manuell und maschinell verarbeitbar, auf massiven und massivwärmedämmenden, sowie gedämmten Wandbildnern mit
mineralischen und organischen Unterputzen liefern, auftragen und
strukturieren.
Produkteigenschaften:
Siliconharz-Oberputz nach EN 15824,
nichtbrennbar, A2-s1, d0, ohne bioziden Filmschutz, arbeitet mit
natürlichen Wirkprinzipien, reduzierte Bioverfügbarkeit
und geringes Anschmutzverhalten, lösemittelund
weichmacherfrei gemäß VdL-RL01, mieralölfrei,
hoch wasserdampfdurchlässig, gering
wasserdurchlässig.
Struktur: (Kratzputz)
Korngröße: 1,5 mm
oder als Modellierputz
Bauteil: Fassade, Brüstungen, Gesimse
Menge: 750,000 m²

**2.2.300 Fassadenfarbe mit Lotus-Effect®-Technology, biozidfrei / 2x**
Fassadenfarbe mit Lotus-Effect®-Technology,
natürlich gegen Algen- und Pilze, ohne bioziden
Filmschutz, außen, für Anstriche mit reduzierter Anhaftung
von Schmutzpartikeln auf mineralische und
organische nicht elastische Untergründe, als Zwischen- und
Schlussbeschichtung liefern und auftragen.
Produkteigenschaften:
Strukturerhaltend, sehr hoch CO2- und
wasserdampfdurchlässig, reduzierte
Benetzbarkeit mit Wasser, Lotus-Effect®-Technology, Reduzierte
Haftung von Schmutzpartikeln und Selbstreinigung bei
Beregnung, Schmutz kann mit dem Regen abperlen,
natürlicher Schutz vor Algen- und/oder Pilzbefall, ohne
bioziden Filmschutz, spannungsarm.
Menge: 1400,000 m²

**2.2.310 Zulage für die Ausführung im mittel getönten Farbton ?**
Farbton nach Vorgabe BL
Menge: 1400,000 m²

**2.2.320 Kantenschutz - Gewebewinkel Standard**
Kantenschutz - Gewebewinkel Standard
Kantenprofil aus Kunststoff mit Glasfasergewebe zur
Eckausbildung bei Fassadendämmsystemen
liefern und anbringen.
Vor der vollflächigen Armierung,
Armierungsmörtel auftragen und Gewebewinkel einbetten.
Flächenarmierungsgewebe bis zur Eckkante
führen und 10 cm überlappen.
Schenkellänge: cm (11/13, 11/22)
Produkt: Gewebewinkel Standard
Menge: 250,000 lfm

**2.2.330 Laibungen an Öffnungen und Nischen wie in allen Leistungen**
zur Schlussbeschichtung der Wandflächen beschrieben, behandeln.
Menge: 360,000 lfm

**2.2.340 Faschen ausbilden**
Fensterfasche dreiseitig als Glattputzbeschichtung ausbilden.
Oder auch Putzmörtel mit Körnung 2-3mm Schichtdicke
Mineralisch - Werktrockenmörtel
Faschenbreite 5-7,5cm
Farbe wie Leibung nach freigegebenen Muster/ Entwurf
Menge: 360,000 lfm

**2.2.350 Dehnfugenprofil_ als Alternative**
*** Bedarfsposition ohne GB
Dehnfugenprofil für Gebäudedehnfugen 5-25
mm liefern und einbauen.
Herstellen einer schlagregendichten und elastischen
Fugendichtung für Gebäudedehnfugen mit Dehnfugenprofil,
bestehend aus zwei Kunststoffeckschutzschienen,
Glasfasergewebe und Überbrückungsfolie.
- Gleichmäßige lotrechte Fuge in der Dämmschicht
offenlassen (2-3 mm Armierungsauftrag an den
Fugenflanken berücksichtigen).
- Fugenflanken und Dämmplatten, ca. 15 cm
beidseits der Fugenkante, mit Armierungsmasse beschichten.
- Dehnfugenprofil in Armierungsschicht
einbetten. Dabei Profile von unten nach oben setzen, 2 cm überlappen.
- Beim Anbringen der Armierungsschicht und
Schlussbeschichtung, das Dehnfugenprofil gegen
Verunreinigungen schützen (z.B. Styroporstreifen in die
Fugenschlaufe legen). Dehnfugenbreite 5-25 mm (Abmessungen
entsprechend den zu erwartenden Bewegungen, nach Angabe des Statikers.)
Farbton: dunkelgrau
Typ E: (Ebene Wandfächen)
Typ V: (Versetze Wandflächen)
Menge: 1,000 lfm

**2.2.360 Tropfkantenprofil an Außenkanten der Balkone**
Kantenprofil aus Kunststoff mit integriertem
Glasfasergewebe und zugehörigem Eckstück
liefern und anbringen.
Ausbilden einer Tropfkante unter gedämmten
Balkonunterseiten, Deckenauskragungen,
Erkern, usw. mit Tropfkantenprofil, bestehend aus
Kunststoffwinkel und Glasfasergewebe.
- Profile miteinander verbinden (überklipsen)
- Tropfkantenprofil mit Armierungsmasse direkt
auf die Dämmplatten ansetzen.
- Beide Glasfasergewebestreifen (entsprechend
der bauausfsichtlichen System-Zulassung) in die
Systemarmierung einbetten. Gewebestöße 10 cm
überlappen.- Tropfkantenprofil-Eckstücke für Eckverbindungen benutzen.
Menge: 80,000 lfm

**2.2.370 Fenster-,Türanschluss/Anputzleiste_**
Anputzleiste als Anschluss bei
Fenster-, Tür- und sonstigen Bauteilen
liefern und anbringen
Ausbilden einer wind- und schlagregendichten, bewegungsfähigen
Systemanschlussfuge mit Anputzleiste, bestehend aus:
- Kunststoffleiste, selbstklebend
- integriertem, komprimiertem Fugendichtband
- Glasfasergewebestreifen (entsprechend
der bauaufsichtl. System-Zulassung)
- Schutzlasche
- Putzanschlag.
Nachweis der Wind- und
Schlagregendichtheit durch ein
Prüfbericht erbringen.
Einbau nach Vorgaben des Herstellers.
Aktivieren des integrierten Fugendichtbandes nach Fertigstellung
der Putzarbeiten durch Entfernen
der Schutzlasche.
Menge: 360,000 lfm

**2.2.380 Montagequader - EPS 98x98 mm**
Montagequader aus EPS-Hartschaum für Rohrschellen, Jalousierückhalter,
Klappladenkloben Montagequader aus EPS-Hartschaum
für wärmebrückenfreie und leichte Fremdmontagen in WDVS als
Druckunterlage für mittelschwere Lasten liefern und montieren.
Format: 98 x 98 mm.
Vertiefung im Dämmstoff bis auf den Untergrund erstellen.
Montageplatte vollflächig mit Klebemörtel auf dem tragenden
Untergrund verkleben.
Vorschriften des Herstellers sind zu beachten.
Dicke: 18cm
Menge: 3,000 Stk

**2.2.390 Gerüstankerhülsen**
Nach Abbau des Gerüstes mit Gerüstankerstopfen 3496 verschliessen.
Mit Oberputz einschliesslich Schlussanstrich verschliessen /abdecken.
Inkl. aller Beiarbeiten.
Menge: 30,000 Stk

**2.2.400 Dachkasten**
Untergrundvorbehandlung: Intakten Anstrich auf Trag- und Haftfähigkeit prüfen, anschleifen und säubern.
Rohe Holzstellen mit Lignodur Contrabol Aqua 250 imprägnieren.
Grundanstrich der imprägnierten, schadhaften Bereiche mit Isoprimer 243.
Zwischenanstrich mit Lignodur FlexGuard 871.
Schlussanstrich mit Lignodur FlexGuard 871.
seidenmatt, wasserbasiert, schnell trocknend,
wasserdampfdiffusionsfähig, entspricht WTA Merkblatt 8-7,
sd-Wert (H2O) bei 150 Mikrometer </= 0,5 m
Farbton: satt getönt, nach Wahl des AG
Fabrikat: Brillux
Menge: 60,000 lfm

#### Abschnitt 2.3 Sockelbereich

**2.3.10 Grundierung im Sockelbereich**
Grundierung (Haftgrund) aus zementverträglichem
Dispersionsspachtel 1,0 : 1,0 Gew.-Teile mit Zement
(CEM I oder CEM II A/LL oder CEM II B/LL)
gemischt und ca. 10 % Wasser verdünnt liefern und auftragen.
Tiefe: ca. 0,5m u.O.
Mit der Bürste auf ebenen, trockenen und
sauberen Untergrund auftragen und trocknen lassen.
Menge: 75,000 m²

**2.3.20 EPS-Dämmplatte 035 PW**
EPS-Dämmplatte 035 PW im Sockelbereich kleben
Hartschaum EPS 035 PW mit wasserabdichtendem Kleber
liefern und im Sockelbereich auf tragfähigem Untergrund verkleben.
Wärmedämmplatten aus expandiertem Polystyrol-Hartschaum
EPS 035 nach EN 13163, Anwendungstyp PW nach DIN V
4108-10, FCKW-frei, Bemessungswert der
Wärmeleitfähigkeit 0,035 W/m*K, schwerentflammbar nach
DIN 4102, Euroklasse E nach EN 13501-1, für
Perimeterdämmung bauaufsichtlich zugelassen, mit einem
wasserabdichtenden Kleber, aus zementverträglichem
Dispersionsspachtel 1 ,0 : 1,0 Gew.-Teile
gemischt mit Zement (CEM I oder CEM II A/LL oder CEM II
B/LL) auf tragfähigen vorbehandelten Untergrundkleben
kleben. Die Sockeldämmung ist im Spritzwasserbereich
(ca. 40-50 cm über Geländeoberkante) und auf die zu
dämmende Fläche im Erdreich, mindestens ca. 20 cm unter
der späteren Geländeoberkante auszuführen.
Plattenrand: stumpf
Plattendicke: 140 cm
Menge: 60,000 m²

**2.3.30 Mineralischer Armierungsmörtel/Unterputz Sockel**
Mineralischen Armierungsmmörtel/Unterputz im
Sockelbereich liefern und auftragen.
Armierungsmörtel und Glasfasergewebe, wie
vor. Armierungsmasse vollflächig bis ca. 20 cm unter
die spätere Geländeoberkante auftragen.
Armierungsgewebe eindrücken und planspachteln. Gewebestöße 10 cm
überlappen. Zusätzlicher Feuchteschutz auf den Putz gemäß
separater Position.
Menge: 60,000 m²

**2.3.40 Egalisationsspachtel für mineralische Dämmung**
Egalisationsspachtelung für mineralische Dämmung
Zweite Lage Armierungsmörtel (wie vor, jedoch ohne Gewebe) auf
Armierungsschicht als Egalisationsspachtelung liefern
und auftragen.
Menge: 60,000 m²

**2.3.50 Zusätzlicher Feuchteschutz im Sockelbereich**
Zusätzlicher Feuchteschutz im Sockelbereich
liefern und vollflächig streichen.
Die vom Kies berührte Putzfläche (von der
Unterkante der Dämmplatte bis ca. 5 cm über die spätere
Geländeoberkante) mit zementverträglichem
Dispersionsspachtel 1,0 : 1,0 Gew.-Teile mit Zement
(CEM I oder CEM II A/LL oder CEM II B/LL)
gemischt und ca. 10 % Wasser verdünnt, (auf den Putz)
streichen. Ggf. nach Erdanpassung auf dem
Feuchteschutz den Farbanstrich ergänzen
Menge: 60,000 m²

**2.3.60 Putzgrund**
Putzgrund für mineralische und silikatische
Folgebeschichtungen.
Voranstrich auf Dispersion-Silikat-Basis für
nachfolgende Sliconharz- und Slikat- und mineralische
Beschitungen, auf schwach saugenden mineralischen
Untergünden, liefern und auftragen.
Produkteigenschaften:
haftvermittelnd, pigmentiert, gefüllt,
saugfähigkeitsegalisierend.
CO2- und wasserdampfdurchlässig,
organischer Anteil < 5%,
alkalibeständig,
Verlängert die offene Zeit bei der
Putzverabeitung.
Bauteil: Fassade, Brüstungen, Gesimse
Farbton: nach Wahl AG
Menge: 75,000 m²

**2.3.70 Siliconharz-Oberputz**
Siliconharz-Oberputz - neutral, ohne bioziden Filmschutz
Siliconharz-Oberputz - neutral, manuell und
maschinell verarbeitbar, auf massiven und massivwärmedämmenden,
sowie gedämmten Wandbildnern mit
mineralischen und organischen Unterputzen liefern, auftragen und
strukturieren.
Produkteigenschaften:
Siliconharz-Oberputz nach EN 15824,
nichtbrennbar,
A2-s1, d0, ohne bioziden Filmschutz, arbeitet mit
natürlichen Wirkprinzipien, reduzierte
Bioverfügbarkeit und geringes Anschmutzverhalten, lösemittelund
weichmacherfrei gemäß VdL-RL01, mieralölfrei,
hoch wasserdampfdurchlässig, gering wasserdurchlässig.
Struktur: (Kratzputz)
Korngröße: 1,5 mm
oder als Modellierputz
Bauteil: Fassade, Brüstungen, Gesimse
Menge: 75,000 m²

**2.3.80 Fassadenfarbe**
Fassadenfarbe mit Lotus-Effect®-Technology,
natürlich gegen Algen- und Pilze, ohne bioziden
Filmschutz, außen, für Anstriche mit reduzierter Anhaftung
von Schmutzpartikeln auf mineralische und
organische nicht elastische Untergründe, als Zwischen- und
Schlussbeschichtung liefern und auftragen.
Produkteigenschaften:
Strukturerhaltend, sehr hoch CO2- und
wasserdampfdurchlässig, reduzierte
Benetzbarkeit mit Wasser, Lotus-Effect®-Technology, Reduzierte
Haftung von Schmutzpartikeln und Selbstreinigung bei
Beregnung, Schmutz kann mit dem Regen abperlen,
natürlicher Schutz vor Algen- und/oder Pilzbefall, ohne
bioziden Filmschutz, spannungsarm.
Menge: 75,000 m²

**2.3.90 Kunststoff-Sockelschienensystem**
*** Bedarfsposition ohne GB
Kunststoffprofil für den Sockelabschluss
Kunststoffprofil mit hoher Stabilität für den
Sockelabschluss.
- zur wärmebrückefreien Sockelausbildung,
- zum Aufsetzen der Dämmplatten
- insbesondere für Niedrigenergie- und Passivhäuser,
- für die Ausbildung eines Anschlusses bei
WDV-Systemen ohne Sockeldämmung (in nKombination mit dem
Sockelprofil PH) liefern und anbringen.
Befestigung: 3 Dübel/m, Dübeltyp entsprechend dem
Wandbaustoff. (Unebenheiten können mit Unterlegscheiben
o.ä. ausgeglichen werden)
Dämmplatten auf die Kunststoff-Winkelschiene
aufsetzen.
Sockelprofil zwischen Startschiene und Fassadendämmung
einschieben. Das integrierte Glasfasergewebe in
die Armierungsmasse einbetten.
Flächenarmierungsgewebe bis zur Innenkante der Tropfnase führen und
einbetten. Verbindung der Sockelprofile mittels
Sockelleistenverbinder.
Ausladung der Winkelschiene: mm (50, 100,160)
Länge: 200 cm
Menge: 60,000 lfm

#### Abschnitt 2.4 Fensterleibung innen

**2.4.10 Putzarbeiten Fensterleibung**
Nachträgliche Putzarbeiten zum Einbau der Isofenster.
Ca. Größe 1200*2600  cm
Die Leibung, Sturz und Unterkante werden sauber angeputzt.
Pauschalangebot pro Fenster
Menge: 100,000 Stck

**2.4.20 Malerarbeiten Fensterleibung**
Vorhandene Tapeten sind sauber anzuarbeiten.
Anstricharbeiten gemäß vorh. Farbton inkl. Feinspachtelarbeiten.
Anschlussfugen sind mit Acryl zu schliessen.
Größe: 1200*2600cm
Pauschalangebot pro Fenster
Menge: 100,000 Stk

#### Abschnitt 2.5 Balkonsanierung / Terrassen

**2.5.10 Altbeschichtung**
6 Stück Balkone;
Altbeschichtung des Estrichs entfernen.
Abbruch Balkonboden und Terrassen bis Rohdecke inkl.
Abdichtung / Estrich,
ggf. Teerpappe abstemmen, entsorgen
Oberfläche schleifen oder fräsen, reinigen
und für weitere Arbeitsgänge schützen.
Menge: 30,000 m²

**2.5.20 Estrichflächen**
Estrichflächen von Balkonen als
Balkonflächenabdichtungssystem
mit 2-komponentigen Epoxiharzbeschichtungen mit
Gewebeeinlage
gemäß Herstellervorschrift beschichten, incl.
- Vorbereitung des Untergrundes durch Schleifen der
Oberfläche
- Grundierung/Haftbrücke
- Abdichtung mit Spezialflieseinlage
- Nutzschicht
- Versiegelung mit Quarzsand abstreuen
Material: Triflex BTS-P oder vergleichbar
Menge: 30,000 m²

**2.5.30 Eternitplatten demontieren**
*** Bedarfsposition ohne GB
Eternitplatten an den Balkonen und im Fassadenbereiche Gewerbe demontieren
Asbesthaltige Eternitpaltten demontieren und
entsorgen auf Nachweis.
Inkl. aller notwendigen Anmeldungen.
Menge: 1,000 m²

**2.5.40 Grundierung**
Aufbringen einer Grundierung aus einem hoch
verseifungsbeständigen,nicht pigmentierten
zweikomponentigen total solid Epoxidharz,
Untergrundvorbehandlung: Untergrund auf Eignung, Trag- und Haftfähigkeit prüfen. Grundierung mit Floortec 2K-Basecon 825, 50-100% wasserverdünnt.
Menge: 30,000 m²

**2.5.50 Egalisierung**
Verlaufsspachtelung mit Floortec 2K-Basecon 825 gemischt mit Floortec 2K-Basecon Ad 826. Schichtdicke mindestens 2 mm.
Haftvermittlung auf eventuelle Metall- und Kunststoffoberflächen, z. B. von Durchdringungen mit Floortec Pricon 831.

Loses Abstreuen mit feuergetrocknetem Quarzsand 0,3 - 0,8 mm
Menge: 30,000 m²

**2.5.60 Hohlkehlen**
Untergrundvorbehandlung: Grundierung der vorbereiteten Flächen mit Floortec 2K-Basecon 825, 50-100% wasserverdünnt.
Verklebung: Hohlkehlenprofil 1593 mit Floortec 2K-Basecon 825 unter Zugabe von Floortec Thixofix 837 anbringen einschließlich aller erforderlichen Leistungen, z. B Abkleben der angrenzenden Flächen. Kleberverbrauch: ca. 80 g/m
Zwischenbeschichtung der Profile mit 2K-Epoxi Varioprimer 865.
Profilabmessung:
( ) 50 x 25 mm
Fabrikat: Brillux
Menge: 50,000 lfm

**2.5.70 Fugenmasse einbringen**
Ausbilden einer Dichtstofffuge zwischen Hohlkehlenprofil und aufgehendem Bauteil, außen bei nicht schubfester Verbindung zwischen Bodenfläche und Wandbildner.
Fugenbereich nach Abschluss der Beschichtungsarbeiten mit Fugen-Hinterfüllrundschnur 387 und Hybrid-Dichtungsmasse 383 ausbilden einschließlich aller erforderlichen Leistungen, z. B. Abkleben der angrenzenden Flächen.
Fabrikat: Brillux
Menge: 50,000 lfm

**2.5.80 Unterschnitte zur Fassade**
Unterschnitte zur Fassade einschneiden, Putz abschlagen und die Unterschnitte nach der Eindichtung verputzten.
Menge: 6,000 St

**2.5.90 Türschwellen**
Schwelle an der Tür einschalen und betonieren
Menge: 6,000 St

**2.5.100 Stahlträger**
Trägerprofil auskragend desoberen Putzgesimses der Balkone entrosten und mit Rostschutzfarbe streichen, inkl. Putzträger aus verzinktem Drahtgewebe
Menge: 10,000 lfm

**2.5.110 Gefälleausgleich**
Gefälleausgleich aus Epoxidharzmörtel
StoPox Mörtelstandfest zur Beseitigung
von kontergefälle
Nenndicke: i.M. 40 mm
Menge: 30,000 m²

**2.5.120 Dickbeschichtung**
*** Bedarfsposition ohne GB
Aufbringen einer Dickbeschichtung aus einem
pigmentierten,elastischen, hoch uv-beständigen
zeikomponentigen Polyurethanharz,
Farbton: Standardfarbton nach Farbkonzept
Verbrauch: mind.2,5 kg /m²
Anforderrung an das Produkt: Statische
Rißüberbrückung mind.1,7 mm bei .-10 C
Menge: 1,000 m²

**2.5.130 Zinkblech an der Türschwelle**
Zinkblech an der Türschwelle liefern und einsetzen
Menge: 6,000 St

**2.5.140 Fußbodenentwässerungen ausstemmen und entsorgen**
Menge: 6,000 St

**2.5.150 neue Fußbodenentwässerungen DN 50 Loro X liefern und einbaunen**
Neue FE DN 50 Loro X nach Aufmaß vor Ort,
liefern und einbauen.
Inkl. Entwässerung einschalen, einflanschen und
ausbetonieren Ink.l Siebaufsatz.
Menge: 6,000 St

**2.5.160 Entwässerungen einschalen und ausbetonieren**
Menge: 6,000 St

**2.5.170 Seidenmatte Versiegelung**
Abdichtung/Schlussbeschichtung im Spachtelauftrag mit Floortec 2K-Sealcon Top 832. Schichtdicke 2,0 mm.
lösemittelfrei, kälteelastisch, geruchsarm, rissüberbrückend, UV-beständig, geprüft gemäß EAD 030350-00-0402 (ehemals ETAG 005)
Farbton RAL 7032 kieselgrau, RAL 7035 lichtgrau oder RAL 7045 Telegrau 1 nach Angabe des Auftraggebers
Fabrikat: Brillux
Menge: 30,000 m²

**2.5.180 Sockelstreifen herstellen / 2K-Abdichtung-Beschichtung**
Haftvermittlung: Floortec Pricon 831 auf alle nicht saugende Untergründe dünnschichtig auftragen.
Voranstrich des Sockelstreifens im Streich- und Rollauftrag mit Floortec 2K-Sealcon Top 832 direkt an die Bodenfläche anschließend.
Schlussanstrich nass in feucht mit Floortec 2K-Sealcon Top 832.
Höhe: '15' cm
Farbton nach Angabe des Auftraggebers.
Fabrikat: Brillux
Menge: 50,000 m

**2.5.190 loses Einstreuen von farbigen Chips 3mm**
Einbringen von Floortec Dekochips 843 im offenen Dekorbild in die noch nasse Schicht der vorgenannten Bodenbeschichtung einschließlich aller angrenzenden, senkrechten Flächen und Bauteile.
Versiegelung mit Floortec Topcon T 834.
Design der Dekochips nach Angabe des Auftraggebers.
Menge: 30,000 m²

**2.5.200 Notablauf montieren**
Lieferung / Montage von Notabläufen inkl. evtl.
notwendiger und Kernbohrung und Eindichtung.
Menge: 6,000 Stck

#### Abschnitt 2.6 Hauseingangstüren mit Anstrich/ LB deckend SG

*Hinweis: Hinweis zur Gesamtleistung*
Mit Alkydharzlack gestrichene, maßhaltige Holzbauteile, außen mit Alkydharzlack, seidenglänzend überarbeiten.
Bauteil: Hauseingangstüren

**2.6.10 Konstruktive Maßnahmen, Außenkanten runden**
Konstruktive Maßnahmen ausführen durch Runden von Außenkanten gemäß BFS-Merkblatt Nr. 18, Punkt 3.1.
Menge: 6,000 St

**2.6.20 Holzbauteil mit Anstrich außen/ Ventilack SG, LB**
Untergrundvorbehandlung: Anstrich auf Trag- und Haftfähigkeit prüfen. Verunreinigungen, losen Kitt, schadhafte Anstrichteile und nicht intakten Dichtstoff entfernen. Intakten Anstrich anschleifen und säubern.
Rohe und schadhafte Stellen imprägnieren mit Lignodur Contrabol 550.
Grundanstrich der imprägnierten Stellen mit Impredur Grund 835.
Risse, Fugen, offene Verbindungen u. Ä. mit Fenster-Reparaturpaste 399 oder 2K-Epoxi-Reparaturfüller 599 schließen. Kittbett (bei Einfachverglasung) beikitten.
Zwischenanstrich mit Impredur Ventilack 822.
Schlussanstrich mit Impredur Ventilack 822.
seidenglänzend, aromatenfrei, feuchtigkeitsregulierend,
blockfest, mit guter Kantenabdeckung, hoch wetterbeständig
Farbton: satt getönt nach Angabe des Auftraggebers
Menge: 6,000 St

### Bereich 3 Schönebergstr. 5/6

#### Abschnitt 3.1 Fassadengerüst

**3.1.10 PVC-Folienabdeckung Standflächen**
Bodenflächen im Bereich des Standgerüstes und der evtl. vorhandenen Fassadenbefahranlage mit gewebeverstärkter PVC-Gitterfolie auslegen und gegen Sturm sichern.
Mindestbreite unter dem Gerüst: 2,0 m.
Folienschäden sind umgehend zu beheben, dies ist in den EP einzukalkulieren.
Gebrauchsüberlassung für die Dauer der Bauzeit.
Menge: 160,000 m²

**3.1.20 Standgerüst LK 3, BK W09 Grundeinsatzzeit**
Standgerüst Lastklasse 3, Breitenklasse W09
Arbeitsgerüst nach EN 12811-1 als längenorientiertes Standgerüst Lastklasse: 3 (2,0 kN/m²)
Breitenklasse: w 09 (Belagbreite zw. Ständern 0,90 m), alle Gerüstlagen genutzt,für WDVS-Arbeiten und Dacharbeiten aufbauen, gebrauchsüberlassen und nach Fertigstellung der Arbeiten wieder abbauen.
Eine Freigabekennzeichnung ist zu erbringen!
Für Dacharbeiten das Gerüst bis mind.1,00 m
über OK Attika führen.
Ggfs. notwendig werdende Umbaumaßnahmen
am Gerüst zur Nutzung für Arbeiten der einzelnen
Gewerke berücksichtigen und direkt abstimmen.
Gerüstträger, Dachfangerüste, Gerüstkonsolen, Leiteraufgänge usw.
Einrichtungen zur Materialförderung, sowie Erschwernisse aufgrund
örtlicher Situation sind einzurechnen.
Ankerhülsen beim Abrüsten mit farblich
angeglichenen Abdeckkappen schließen.

Achtung:
Das Gerüst durch seitliche Stützen sichern.
Die Verwenden von Gerüstankern ist bei
keramischer Bekleidung ist nicht zulässig!
Standfläche:  eben, normal belastbar
Breitenklasse:  W09
Gebäudehöhe:  ca. 20m
Lastklasse:  3
Menge: 2750,000 m²

**3.1.30 Gebrauchsüberlassung über Grundeinsatzzeit, 12 Wochen**
Gebrauchsüberlassung des unter Pos. 20 beschriebenen Gerüstes
Menge: 33000,000 m2Wo

**3.1.40 Schutzdach gemäß DIN 4420-1 und DIN 18451**
Auf-, Abbau und Vorhaltung eines Schutzdaches nach DIN 4420-1 und
DIN 18451-Gerüstarbeiten, sowie den geltenden Sicherheitsvorschriften.
Für die Dauer dieser Baumaßnahme. Breite: 1,50 - 2,00 m
Höhe : 2,50 - 4,00 m .
Menge: 50,000 lfm

**3.1.50 Treppenturm mit vorgetzter Treppe liefern**
liefern,
(L= 2,50 m; H= 22,00 m)
Grundvorhaltezeit: 12 Wochen
Menge: 3,000 St

**3.1.60 Gebrauchsüberlassung über Grundeinsatzzeit, 12 Wochen**
Gebrauchsüberlassung des unter Pos. 50 beschriebenen Gerüstes
Menge: 36,000 StWo

**3.1.70 Gerüstbekleidung Grundeinsatzzeit (Netze)**
Gerüstkonstruktion mit engmaschigen Netzen als Staubschutz
für die Fassadenfläche, abhängen.
Menge: 2750,000 m²

**3.1.80 Schutznetz zur Verschattung**
*** Bedarfsposition ohne GB
Sturmsicheres, geschlossenes Schutznetz zur Verschattung
des Arbeitsgerüstes liefern, vorhalten und nach Beendigung der
Befestigungsarbeiten wieder entfernen.
Menge: 2750,000 m2

**3.1.90 Gebrauchsüberlassung über Grundeinsatzzeit, 12 Wochen**
Gebrauchsüberlassung des unter Pos. 70 und/oder 80 beschriebenen Netz
Menge: 33000,000 m2Wo

**3.1.100 Schützen der Fenster mit Hartfaserplatten**
Fenstergröße:
b =150cm bis h= 220cm
Menge: 330,000 St

**3.1.110 Genehmigungen einholen**
Einholen öffentlich-rechtlicher Genehmigungen für die Gerüststellung
auf öffentlichem Gehweg, für die Dauer der vorgesehenen Standzeit.
Genehmigungen für zusätzliche Standzeit auf Nachweis.
Menge: 1,000 psh

**3.1.120 Verkehrssicherung nach RSA**
Für die Dauer der vorgesehenen Gerüststandzeit,
herstellen, vorhalten, betreiben und entfernen der Verkehrssicherung
nach RSA, einschließlich Beleuchtung, Beschilderung, etc.
Menge: 1,000 psh

**3.1.130 Gerüst, Unterbau mit Bohlen**
Gerüstunterbau für den Ausgleich von Unebenheiten in der Aufstandsfläche der Gerüste. Höhenausgleich durch Unterlage von Bohlen.

Abrechnungsgrundlage ist die Länge des Gerüstes.
Menge: 75,000 m

**3.1.140 Materialaufzug, 12 kN, h= 20 m**
Materialaufzug mit mehreren Ladestellen, einschl. vorschriftsmäßiger Sicherung, An- und Abtransport, Montage und Demontage. Personentransport verboten.

Die Entladestellen sind in jeden Obergeschoss auf Höhe des RFB herzustellen.

Der Transport von ca. 3 m langen Material ist stehend zu gewährleisten.

Anzahl Ladestellen:  2 Stk

Bühnengröße:  min. 1,40 / 1,80 m

Nutzlast:  12 kN

Stromanschlusswert (A):
..........................................
Menge: 1,000 Stk

**3.1.150 Mietgebühr Materialaufzug, 12 kN, h=20m**
Mietgebühr für Materialaufzug, inkl. Maschinenbruchversicherung; pro angefangene Woche.

Nutzlast :  12 kN

Mietdauer:  12 Wochen je nach BA
Menge: 12,000 Stk

**3.1.160 Zulageposition Personenbeförderung, 5 KN**
*** Bedarfsposition ohne GB
Zulageposition zum Materialaufzug für die Zulassung zur Personenbeförderung.
Menge: 1,000 Stk

**3.1.170 Covivio Banner**
*** Pauschalposition
*** Bedarfsposition ohne GB
Banner vom Eigentümer (Bauleitung)
abholen und an das Fassdengerüst anbringen, vorhalten
und wieder demontieren.
Nach Fertigstellung dem Eigentümer wieder übergeben.
Menge: 1,000 psch

#### Abschnitt 3.2 Fassadensanierung

**3.2.10 Schutzabdeckung von Fenstern und Türen**
außen, einschließlich Abkleben, Unterhaltung und späterer Beseitigung/Entsorgung.
Abdeckung bestehend aus: SK-Schutzfolie 1571, selbstklebende Folie Fabrikat: Brillux oder glw.

Fenster, Fensterrahmen mit Folien abkleben
Abkleben von Fenstern einschl. Rahmen,
Fensterblechen
und Sockelflächen (Klinker) mit Folien 300 my
gegen Verschmutzung.
Stöße verkleben. Einschl. entfernen und
entsorgen der Folien.
Menge: 780,000 m²

**3.2.20 Schutzabdeckung der Nachbarbauteile, außen,**
einschließlich Abklebearbeiten, Unterhaltung und späterer Beseitigung/Entsorgung.
Schutz Balkonfußböden.
Liefern, montieren, unterhalten und nach
Beendigung der Arbeiten demontieren von
Schutzvorkehrungen zur Vermeidung von
Verschmutzungen und Beschädigungen der
Balkonverkleidungen

Abdeckung bestehend aus:
Abdeckplane extra stark PE-LD 1574, Dicke ca. 0,05 mmund Klebeband
Fabrikat: Brillux o. glw.
Menge: 50,000 m²

**3.2.30 Schutzabdeckung der Bodenflächen im Bereich des Standgerüsts/ Arbeitsbereich herstellen,**
vorhalten, beseitigen und entsorgen.
Schutzabdeckungen auf sämtlichen
Bodenflächen, die durch herunterfallende
Gegenstände, Betonteile und/oder
Strahlmittel verunreinigt werden
könnten, mittels wasserfesten Pappenzur
Vermeidung von Verschmutzungen und/oder Beschädigungen
der Bodenflächen.

Abdeckung bestehend aus:
Abdeckplane extra stark PE-LD 1574, Dicke ca. 0,050 mm und Klebeband
Fabrikat: Brillux oder gwl.
Menge: 50,000 m²

**3.2.40 Verunreinigungen im erhöhten Umfang**
*** Bedarfsposition ohne GB
durch Abkehren oder Abbürsten von der Fläche trocken entfernen.
Menge: 1,000 m²

**3.2.50 Nicht tragfähigen Putz, Hohlstellen**
minder-feste Schichten u. Ä. bis auf den tragfähigen Untergrund entfernen.
Flächen entstauben. Anteil an der Gesamtfläche bis 20%. Dicke der zu entfernenden Schicht: ca. 20 mm
Anfallendes Material wird Eigentum des AN und
ist umweltgerecht gemäß den örtlich geltenden
gesetzlichen Bestimmungen zu entsorgen.

Bauteil: 'Fassade,Brüstungen, Gesimse'
Menge: 650,000 m²

**3.2.60 Fehlstellen mit geeignetem Putzmörtel**
nach DIN EN 9981, Kategorie CS Il, CS III oder CS IV, auffüllen und angleichen.
Putzhohlstellen beiputzen
Einen Grundputz mit faserhaltigem, spritzbarem,
mineralischem Leicht-Trockenmörtel (nach
DIN 18550 Teil 4) liefern und beiputzen der
zuvor freigelegten Stellen.
Ausgleichputz anbringen
Ausgleichputzes mit einem Kalkzementmörtel
MG P II nach DIN 18550 liefern und auftragen.
Putz mindestens 14 Tage erhärten lassen.
Je nach gewünschter Oberbeschichtung den
Putzmörtel fein abreiben oder leicht aufrauen.
Bauteil: 'Fassade, Brüstungen, Gesimse'
Menge: 650,000 m²

**3.2.70 Demontage vorh Dämmung**
Demontage vorh Dämmung an den Giebelseiten.
80 mm Mineralwolle o. EPS Dämmung
Vorhandenes WDV-System an der Giebelfläche (Borussiastr.) vollständig entfernen, incl. aller Kleberreste, Befestigungsmitte (Dübel) und vorhandenem Zubehör.
Der anfallende Schutt wird Eigentum des Auftragnehmers, ist in geschlossenen Containern zwischen zu lagern und fachgerecht zu entsorgen. Die Vergütung der Entsorgung erfolgt gesondert, auf Nachweis.
Menge: 550,000 m²

**3.2.80 Grundanstrich**
je nach Erfordernis, nicht saugender Untergründe mit Putzgrundierung 3710,
saugende Untergründe mit Lacryl Tiefgrund.
Wässrige, siloxanvergütete, Universalgrundierung auf
Acrylatbasis auf mineralische und organische
Untergründe und Beschichtungen sowie
abgewitterte, tragfähige Altbeschichtungen liefern und auftragen.
Grundierung darf keinen Film bilden.
Produkteigenschaften:
Oberflächenverfestigend, wasserabweisend,
gutes Eindringvermögen, saugfähigkeitsregulierend,
haftvermittelnd.

Fabrikat: Brillux o. glw.
Menge: 2200,000 m²

**3.2.90 Alte Zinkbleche entfernen und fachgerecht entsorgen.**
Vorhandene Fensterbänke ausbauen,
abtransportieren und
Fensterbankbereich säubern.
Anfallendes Material wird Eigentum des AN und
ist umweltgerecht gemäß den örtlich geltenden
gesetzlichen Bestimmungen zu entsorgen.
Menge: 330,000 Stk

**3.2.100 Fensterbankprofil**
Fensterbank-Grundprofil aus beschichtetem
Aluminium mit aufgesteckten Bordprofilen mit Dehnungskeder,
schlagregendicht bis 450 Pa (IFT-Prüfzeugnis
10538704/5, nicht hinterlüfteter Einbau) liefern und montieren.
Vor der Bestellung sind die genauen Maße
gemäß Anleitung des Herstellers am Objekt zu prüfen.
Ausführung:
natur-eloxiert,
Anzahl: 330 Stk
Ausladung: 340 mm
Menge: 450,000 m

**3.2.110 Balkonabdeckung demontieren**
Zinkblechabdeckungen demontieren und fachgerecht entsorgen.
Menge: 20,000 m

**3.2.120 Anfertigung und Montage von Balkon- Abdeckungen.**
Beidseitig mit Tropfkante. Indirekte Befestigung zur schadlosen
Aufnahme thermisch bedingter Längenänderung auf
vorbereiteten Untergrund mittels verdeckten Haften,
Vorstoßblechen/ Rheinzink UDS-Verbinder entsprechend
den Fachregeln bzw. Herstellervorschriften.
  Stahlblech 0,7 mm, gerade i.Z. bis 600 mm als
  Balkonbrüstungsabdeckung mehrfach abgewinkelt inkl. sämtlichen Vor- und Rücksprüngen
  nach örtlichem Aufmaß liefern und sicher montieren inkl. dauerelastische Fuge herzustellen

Werkstoff:  Stahl, walzblank
Dicke:  0,7 mm
Zuschnitt:  bis 600 mm
Kantungen: 4 Stück
Farbe: vorvewittert, grau/ blau
Menge: 20,000 m

**3.2.130 Horizontalflächen der Fensterabwässerung**
mit WDVS Glasseidengewebe 3797 und feuchtigkeitsunempfindlicher Armierungsmasse herstellen. Die Neigung muss im Mittel 5 Grad aufweisen.
Auf diese Flächen werden die neuen Alufensterbänke vollflächig aufgeklebt.
Armierungsmasse: BaseTec 3540 angemischt mit BaseTec 3541
Fabrikat: Brillux o. glw.
Menge: 450,000 m

**3.2.140 Putzleibung entfernen**
EInschneiden und Abbruch des Leibungsputzes. 2-seitige Demontage
der Leibung zum Aufbau der nachfolgend beschriebenen Dämmung.
Stärke bis 2,0 cm
Menge: 360,000 lfm

**3.2.150 Fassadenfläche MW Dämmplatten liefern und verlegen**
MW-Fassadendämmplatte,WLZ 35,d=160 mm verkleben
und stat. relevant verdübeln

Fassadendämmplatten aus Mineralwolle mit
erhöhterDämmleistung, Vorderseite orange
beschichtet, mit systemzugehöriger Klebemasse
dicht gestoßen in der Wulst-Punkt-Methode
verkleben.Dämmplattendicke: 160 mmFormat:
1200 x 400 mmKantenausbildung:
stumpfWärmeleitfähigkeit: 0,035 W/(m x K)
nach DIN 4108-4Dyn. Steifigkeit: 7
MN/m³WDVS-Lastklasse: >= 0,22 kNKlasse A1
(DIN EN 13501-1) nicht brennbarErzeugnis:
Capatect-Klebe- und Spachtelmasse 186M
Verbrauch: 4,5 kg/m²Erzeugnis: Brillux o.glw.
Fassadendämmplatte MW Top Dämmplatte 3857
035Verbrauch: 1 m²/m².
Menge: 1200,000 m²

**3.2.160 PS-Laibungsdämmung, EPS 034 WDV, d = 30**
PS-Laibungsdämmung, EPS 034 WDV, d = 30 mm, Laibungstiefe:
Leistung wie in Position "PSFassadendämmplatten"
beschrieben, jedoch Ausführung auf LaibungsflächenvonÖffnungen.
Laibungstiefe: 250mm
Dämmplattendicke: 30 mmErzeugnis:
Brillux o. glw.
WDVS Laibungsdämmung Miwo 3866 in Kombination mit
WDVS Fensteranschlussprofil 3859 in den Laibungen mit im System eingesetzen
Kleber anbringen. Gewebestriefen in die Armierungsschicht überlappend einbetten.
Dreiseitig umlaufend, Laibung und Sturz.
Menge: 360,000 lfm

**3.2.170 Anschlussfuge herstellen**
Anschlussfugen mit vollimprägniertem Dichtband z.B.
Dachvorsprung/Balkondecken/Fensterblechen u.s.w.
Schlagregendichtes Abdichten der Anschlussfugen
mit langsam expandierendem Fugendichtband
aus vollimprägniertem Weichschaumstoff,
schlagregendicht nach DIN 18542 BG1
Fugendichtband liefern und an der
Fugenflanke vorkleben. Dämmplatten press gegenstoßen.
Armierungsschicht bis zum Fugenrand führen.
Fugendichtband mit Schlussbeschichtung überdecken.
Kellenschnitt herstellen.
Fugenbreite: '5 ' mm
Fugendichtband Typ: '15/3-9 '
Menge: 420,000 lfm

**3.2.180 Anschlüsse im Bereich Fensterbank**
Bordprofile auf das Fensterbankprofil
aufstecken. Fugendichtband zwischen Fensterbank-
Anschraubsteg und Fensterrahmen anbringen. Hohlräume unter den
Fensterbänken sind mit Füllschaum auszuschäumen.
Fensterbankanker gemäß den Verarbeitungsrichtlinien des
Herstellers anbringen. Die Fensterbänkemüssen
regendicht ohne Behinderung der Dehnung eingepasst
werden. Spezial-Bordprofile und soweit erforderlich
Überlängendehnprofil(e) sowieSystemanschlüsse
(Anschluss- und Dichtungsfugen) gemäß separater
Position.
Menge: 130,000 Stk

**3.2.190 Anschluss Fensterbankunterseite**
Schnell expandierendes Fugendichtband mit
seitenflächig imprägniertem Weichschaumstoff,
schlagregendicht nach DIN 18542 BG1, liefern und und Anschlussfuge
zum Bordprofil schlagregendicht herstellen.
Fugendichtband an der Fugenflanke vorkleben.
Dämmplatten press gegenstoßen.
Armierungsschicht bis zum Fugenrand führen. Fugendichtband mit
Schlussbeschichtung überdecken. Kellenschnitt herstellen.
Menge: 130,000 lfm

**3.2.200 Verdübelung stat. relevant**
Fassadenfläche:
Schraubdübel+Thermozylinder+MW Rondell, L=195 mm
Vertiefte Dübelung der verklebten MWFassadendämmplatten mit bauaufsichtlich
zugelassenen Tellerdübeln,Thermozylinder und MW Rondelle. Vertiefte Anordnungder Dübel in der Dämmplatte mittels Kombination Schraubdübel und Thermozylinder.Der Thermozylinder ist mit einem MW Rondell zu verschließen.Dübeltellersitz: vertieft Dübellänge: 175 mm Thermozylinderdurchmesser: 112mm Dübelschaftdurchmesser: 8 mm Verankerungstiefe: >= 25 mm (Porenbeton >= 65 mm)Dübel-Verlegeschema gem. HerstellervorschriftZul. Tragfähigkeit/Dübel >= 0,22 kN möglich (Flächen-dübelung)Erzeugnis: Capatect-Universaldübel 053/195Verbrauch: 6St/m²Erzeugnis: Capatect-Thermozylinder VT
154Verbrauch: bis 8 St/m²Erzeugnis: Capatect-Universaldübel-Rondelle MW 052/04Verbrauch: bis 8 St/m², o.glw.
Menge: 1200,000 qm

**3.2.210 Schraubdübel+Thermozylinder+MW Rondell,**
*** Bedarfsposition ohne GB
Schraubdübel+Thermozylinder+MW Rondell, L=175 mm
Vertiefte Dübelung der verklebten MWFassadendämm-platten mit bauaufsichtlich zugelassenen Tellerdübeln,Thermozylinder und MW Rondelle. Vertiefte Anordnungder Dübel in der Dämmplatte mittels Kombination Schraubdübel und Thermozylinder. Der Thermozylinder ist mit einem MW Rondell zu verschließen. Dübeltellersitz: vertieft Dübellänge: bis 200 mm gemäß Herstellerrichtlinien
Capatect-Universaldübel 053/175Verbrauch: 8 St/m²Erzeugnis: Capatect-Thermozylinder VT 154Verbrauch: 8 St/m²Erzeugnis: Capatect- Universaldübel-Rondelle MW 052/04Verbrauch: 8 St/m², o.glw.
Menge: 1200,000 qm

**3.2.220 Mineralische Armierung**
Mineralische Armierung mit Gewebe - LU
Mineralischen Klebe- und Armierungsmörtel/
Unterputz mit alkalibeständigem Glasfasergewebe liefern
und vollflächig als Armierungsschicht auftragen und
eben abziehen.
Vergüteten, mineralischen Klebe- und
Armierungsmörtel volldeckend auf Wärmedämmplatte auftragen,
Glasfasergewebe eindrücken und planspachteln.
Gewebestöße 10 cm überlappen.
Zusätzliche Diagonalarmierung an Ecken der
Öffnungen und Eckkantenausbildungen gemäß separater
Positionen.
Menge: 1200,000 m2

**3.2.230 Sturzeckwinkel mit Diagonalarmierung**
Sturzeckwinkel - Armierungselement im
Sturz-/Laibungsbereich
mit Diagonalarmierung
Einen Sturzeckwinkel, als Armierungselement
im Sturz-/Laibungsbereich mit
Diagonalarmierung
liefern und einbauen.
Laibungstiefe bis: 25cm
Menge: 360,000 lfm

**3.2.240 Egalisationsspachtel für mineralische Dämmung**
Egalisationsspachtelung für mineralische
Dämmung
Zweite Lage Armierungsmörtel (wie vor, jedoch
ohne Gewebe) auf Armierungsschicht als
Egalisationsspachtelung
liefern und auftragen.

Fabrikat: Brillux o. glw.
Menge: 1200,000 m²

**3.2.250 Putzgrund für mineralische und silikatische Folgebeschichtungen**
Voranstrich auf Dispersion-Silikat-Basis für
nachfolgende Sliconharz- und Slikat- und
mineralische Beschitungen, auf schwach saugenden
mineralischen Untergünden, liefern und auftragen.
Produkteigenschaften:
haftvermittelnd, pigmentiert, gefüllt, saugfähigkeitsegalisierend.
CO2- und wasserdampfdurchlässig,
organischer Anteil < 5%, alkalibeständig,
Verlängert die offene Zeit bei der
Putzverabeitung.
Bauteil: Fassade, Brüstungen, Gesimse

Farbton: nach Wahl AG
Menge: 1200,000 m²

**3.2.260 Siliconharz-Oberputz - neutral, ohne bioziden Filmschutz**
Siliconharz-Oberputz - neutral, manuell und maschinell verarbeitbar, auf massiven und massivwärmedämmenden, sowie gedämmten Wandbildnern mit
mineralischen und organischen Unterputzen liefern, auftragen und
strukturieren.
Produkteigenschaften:
Siliconharz-Oberputz nach EN 15824,
nichtbrennbar, A2-s1, d0, ohne bioziden Filmschutz, arbeitet mit
natürlichen Wirkprinzipien, reduzierte Bioverfügbarkeit
und geringes Anschmutzverhalten, lösemittelund
weichmacherfrei gemäß VdL-RL01, mieralölfrei,
hoch wasserdampfdurchlässig, gering
wasserdurchlässig.
Struktur: (Kratzputz)
Korngröße: 1,5 mm
oder als Modellierputz
Bauteil: Fassade, Brüstungen, Gesimse
Menge: 1200,000 m²

**3.2.270 Fassadenfarbe mit Lotus-Effect®-Technology, biozidfrei / 2x**
Fassadenfarbe mit Lotus-Effect®-Technology,
natürlich gegen Algen- und Pilze, ohne bioziden
Filmschutz, außen, für Anstriche mit reduzierter Anhaftung
von Schmutzpartikeln auf mineralische und
organische nicht elastische Untergründe, als Zwischen- und
Schlussbeschichtung liefern und auftragen.
Produkteigenschaften:
Strukturerhaltend, sehr hoch CO2- und
wasserdampfdurchlässig, reduzierte
Benetzbarkeit mit Wasser, Lotus-Effect®-Technology, Reduzierte
Haftung von Schmutzpartikeln und Selbstreinigung bei
Beregnung, Schmutz kann mit dem Regen abperlen,
natürlicher Schutz vor Algen- und/oder Pilzbefall, ohne
bioziden Filmschutz, spannungsarm.
Menge: 2200,000 m²

**3.2.280 Zulage für die Ausführung im mittel getönten Farbton**
Farbton nach Vorgabe BL
Menge: 1200,000 m²

**3.2.290 Kantenschutz - Gewebewinkel Standard**
Kantenschutz - Gewebewinkel Standard
Kantenprofil aus Kunststoff mit Glasfasergewebe zur
Eckausbildung bei Fassadendämmsystemen
liefern und anbringen.
Vor der vollflächigen Armierung,
Armierungsmörtel auftragen und Gewebewinkel einbetten.
Flächenarmierungsgewebe bis zur Eckkante
führen und 10 cm überlappen.
Schenkellänge: cm (11/13, 11/22)
Produkt: Gewebewinkel Standard
Menge: 250,000 m

**3.2.300 Laibungen an Öffnungen und Nischen wie in allen Leistungen**
zur Schlussbeschichtung der Wandflächen beschrieben, behandeln.
Menge: 360,000 lfm

**3.2.310 Faschen ausbilden**
Fensterfasche dreiseitig als Glattputzbeschichtung ausbilden.
Oder auch Putzmörtel mit Körnung 2-3mm Schichtdicke
Mineralisch - Werktrockenmörtel
Faschenbreite 5-7,5cm
Farbe wie Leibung nach freigegebenen Muster/ Entwurf
Menge: 250,000 lfm

**3.2.320 Dehnfugenprofil_ als Alternative**
*** Bedarfsposition ohne GB
Dehnfugenprofil für Gebäudedehnfugen 5-25
mm liefern und einbauen.
Herstellen einer schlagregendichten und elastischen
Fugendichtung für Gebäudedehnfugen mit Dehnfugenprofil,
bestehend aus zwei Kunststoffeckschutzschienen,
Glasfasergewebe und Überbrückungsfolie.
- Gleichmäßige lotrechte Fuge in der Dämmschicht
offenlassen (2-3 mm Armierungsauftrag an den
Fugenflanken berücksichtigen).
- Fugenflanken und Dämmplatten, ca. 15 cm
beidseits der Fugenkante, mit Armierungsmasse beschichten.
- Dehnfugenprofil in Armierungsschicht
einbetten. Dabei Profile von unten nach oben setzen, 2 cm überlappen.
- Beim Anbringen der Armierungsschicht und
Schlussbeschichtung, das Dehnfugenprofil gegen
Verunreinigungen schützen (z.B. Styroporstreifen in die
Fugenschlaufe legen). Dehnfugenbreite 5-25 mm (Abmessungen
entsprechend den zu erwartenden Bewegungen, nach Angabe des Statikers.)
Farbton: dunkelgrau
Typ E: (Ebene Wandfächen)
Typ V: (Versetze Wandflächen)
Menge: 100,000 lfm

**3.2.330 Tropfkantenprofil an Außenkanten der Balkone**
Kantenprofil aus Kunststoff mit integriertem
Glasfasergewebe und zugehörigem Eckstück
liefern und anbringen.
Ausbilden einer Tropfkante unter gedämmten
Balkonunterseiten, Deckenauskragungen,
Erkern, usw. mit Tropfkantenprofil, bestehend aus
Kunststoffwinkel und Glasfasergewebe.
- Profile miteinander verbinden (überklipsen)
- Tropfkantenprofil mit Armierungsmasse direkt
auf die Dämmplatten ansetzen.
- Beide Glasfasergewebestreifen (entsprechend
der bauausfsichtlichen System-Zulassung) in die
Systemarmierung einbetten. Gewebestöße 10 cm
überlappen.- Tropfkantenprofil-Eckstücke für Eckverbindungen benutzen.
Menge: 80,000 lfm

**3.2.340 Fenster-,Türanschluss/Anputzleiste_**
Anputzleiste als Anschluss bei
Fenster-, Tür- und sonstigen Bauteilen
liefern und anbringen
Ausbilden einer wind- und schlagregendichten, bewegungsfähigen
Systemanschlussfuge mit Anputzleiste, bestehend aus:
- Kunststoffleiste, selbstklebend
- integriertem, komprimiertem Fugendichtband
- Glasfasergewebestreifen (entsprechend
der bauaufsichtl. System-Zulassung)
- Schutzlasche
- Putzanschlag.
Nachweis der Wind- und
Schlagregendichtheit durch ein
Prüfbericht erbringen.
Einbau nach Vorgaben des Herstellers.
Aktivieren des integrierten Fugendichtbandes nach Fertigstellung
der Putzarbeiten durch Entfernen
der Schutzlasche.
Menge: 360,000 lfm

**3.2.350 Montagequader - EPS 98x98 mm**
Montagequader aus EPS-Hartschaum für Rohrschellen, Jalousierückhalter,
Klappladenkloben Montagequader aus EPS-Hartschaum
für wärmebrückenfreie und leichte Fremdmontagen in WDVS als
Druckunterlage für mittelschwere Lasten liefern und montieren.
Format: 98 x 98 mm.
Vertiefung im Dämmstoff bis auf den Untergrund erstellen.
Montageplatte vollflächig mit Klebemörtel auf dem tragenden
Untergrund verkleben.
Vorschriften des Herstellers sind zu beachten.
Dicke: 18cm
Menge: 3,000 Stk

**3.2.360 Gerüstankerhülsen**
Nach Abbau des Gerüstes mit Gerüstankerstopfen 3496 verschliessen.
Mit Oberputz einschliesslich Schlussanstrich verschliessen /abdecken.
Inkl. aller Beiarbeiten.
Menge: 40,000 Stk

**3.2.370 Dachkasten**
Untergrundvorbehandlung: Intakten Anstrich auf Trag- und Haftfähigkeit prüfen, anschleifen und säubern.
Rohe Holzstellen mit Lignodur Contrabol Aqua 250 imprägnieren.
Grundanstrich der imprägnierten, schadhaften Bereiche mit Isoprimer 243.
Zwischenanstrich mit Lignodur FlexGuard 871.
Schlussanstrich mit Lignodur FlexGuard 871.
seidenmatt, wasserbasiert, schnell trocknend,
wasserdampfdiffusionsfähig, entspricht WTA Merkblatt 8-7,
sd-Wert (H2O) bei 150 Mikrometer </= 0,5 m
Farbton: satt getönt, nach Wahl des AG
Fabrikat: Brillux
Menge: 60,000 lfm

#### Abschnitt 3.3 Sockelbereich

**3.3.10 Grundierung im Sockelbereich**
Grundierung (Haftgrund) aus zementverträglichem
Dispersionsspachtel 1,0 : 1,0 Gew.-Teile mit Zement
(CEM I oder CEM II A/LL oder CEM II B/LL)
gemischt und ca. 10 % Wasser verdünnt liefern und auftragen.
Tiefe: ca. 0,5m u.O.
Mit der Bürste auf ebenen, trockenen und
sauberen Untergrund auftragen und trocknen lassen.
Menge: 100,000 m²

**3.3.20 EPS-Dämmplatte 035 PW**
EPS-Dämmplatte 035 PW im Sockelbereich kleben
Hartschaum EPS 035 PW mit wasserabdichtendem Kleber
liefern und im Sockelbereich auf tragfähigem Untergrund verkleben.
Wärmedämmplatten aus expandiertem Polystyrol-Hartschaum
EPS 035 nach EN 13163, Anwendungstyp PW nach DIN V
4108-10, FCKW-frei, Bemessungswert der
Wärmeleitfähigkeit 0,035 W/m*K, schwerentflammbar nach
DIN 4102, Euroklasse E nach EN 13501-1, für
Perimeterdämmung bauaufsichtlich zugelassen, mit einem
wasserabdichtenden Kleber, aus zementverträglichem
Dispersionsspachtel 1 ,0 : 1,0 Gew.-Teile
gemischt mit Zement (CEM I oder CEM II A/LL oder CEM II
B/LL) auf tragfähigen vorbehandelten Untergrundkleben
kleben. Die Sockeldämmung ist im Spritzwasserbereich
(ca. 40-50 cm über Geländeoberkante) und auf die zu
dämmende Fläche im Erdreich, mindestens ca. 20 cm unter
der späteren Geländeoberkante auszuführen.
Plattenrand: stumpf
Plattendicke: 140 cm
Menge: 80,000 m²

**3.3.30 Mineralischer Armierungsmörtel/Unterputz Sockel**
Mineralischen Armierungsmmörtel/Unterputz im
Sockelbereich liefern und auftragen.
Armierungsmörtel und Glasfasergewebe, wie
vor. Armierungsmasse vollflächig bis ca. 20 cm unter
die spätere Geländeoberkante auftragen.
Armierungsgewebe eindrücken und planspachteln. Gewebestöße 10 cm
überlappen. Zusätzlicher Feuchteschutz auf den Putz gemäß
separater Position.
Menge: 100,000 m²

**3.3.40 Egalisationsspachtel für mineralische Dämmung**
Egalisationsspachtelung für mineralische Dämmung
Zweite Lage Armierungsmörtel (wie vor, jedoch ohne Gewebe) auf
Armierungsschicht als Egalisationsspachtelung liefern
und auftragen.
Menge: 80,000 m²

**3.3.50 Zusätzlicher Feuchteschutz im Sockelbereich**
Zusätzlicher Feuchteschutz im Sockelbereich
liefern und vollflächig streichen.
Die vom Kies berührte Putzfläche (von der
Unterkante der Dämmplatte bis ca. 5 cm über die spätere
Geländeoberkante) mit zementverträglichem
Dispersionsspachtel 1,0 : 1,0 Gew.-Teile mit Zement
(CEM I oder CEM II A/LL oder CEM II B/LL)
gemischt und ca. 10 % Wasser verdünnt, (auf den Putz)
streichen. Ggf. nach Erdanpassung auf dem
Feuchteschutz den Farbanstrich ergänzen
Menge: 80,000 m²

**3.3.60 Putzgrund**
Putzgrund für mineralische und silikatische
Folgebeschichtungen.
Voranstrich auf Dispersion-Silikat-Basis für
nachfolgende Sliconharz- und Slikat- und mineralische
Beschitungen, auf schwach saugenden mineralischen
Untergünden, liefern und auftragen.
Produkteigenschaften:
haftvermittelnd, pigmentiert, gefüllt,
saugfähigkeitsegalisierend.
CO2- und wasserdampfdurchlässig,
organischer Anteil < 5%,
alkalibeständig,
Verlängert die offene Zeit bei der
Putzverabeitung.
Bauteil: Fassade, Brüstungen, Gesimse
Farbton: nach Wahl AG
Menge: 100,000 m²

**3.3.70 Siliconharz-Oberputz**
Siliconharz-Oberputz - neutral, ohne bioziden Filmschutz
Siliconharz-Oberputz - neutral, manuell und
maschinell verarbeitbar, auf massiven und massivwärmedämmenden,
sowie gedämmten Wandbildnern mit
mineralischen und organischen Unterputzen liefern, auftragen und
strukturieren.
Produkteigenschaften:
Siliconharz-Oberputz nach EN 15824,
nichtbrennbar,
A2-s1, d0, ohne bioziden Filmschutz, arbeitet mit
natürlichen Wirkprinzipien, reduzierte
Bioverfügbarkeit und geringes Anschmutzverhalten, lösemittelund
weichmacherfrei gemäß VdL-RL01, mieralölfrei,
hoch wasserdampfdurchlässig, gering wasserdurchlässig.
Struktur: (Kratzputz)
Korngröße: 1,5 mm
oder als Modellierputz
Bauteil: Fassade, Brüstungen, Gesimse
Menge: 100,000 m²

**3.3.80 Fassadenfarbe**
Fassadenfarbe mit Lotus-Effect®-Technology,
natürlich gegen Algen- und Pilze, ohne bioziden
Filmschutz, außen, für Anstriche mit reduzierter Anhaftung
von Schmutzpartikeln auf mineralische und
organische nicht elastische Untergründe, als Zwischen- und
Schlussbeschichtung liefern und auftragen.
Produkteigenschaften:
Strukturerhaltend, sehr hoch CO2- und
wasserdampfdurchlässig, reduzierte
Benetzbarkeit mit Wasser, Lotus-Effect®-Technology, Reduzierte
Haftung von Schmutzpartikeln und Selbstreinigung bei
Beregnung, Schmutz kann mit dem Regen abperlen,
natürlicher Schutz vor Algen- und/oder Pilzbefall, ohne
bioziden Filmschutz, spannungsarm.
Menge: 100,000 m²

**3.3.90 Kunststoff-Sockelschienensystem**
*** Bedarfsposition ohne GB
Kunststoffprofil für den Sockelabschluss
Kunststoffprofil mit hoher Stabilität für den
Sockelabschluss.
- zur wärmebrückefreien Sockelausbildung,
- zum Aufsetzen der Dämmplatten
- insbesondere für Niedrigenergie- und Passivhäuser,
- für die Ausbildung eines Anschlusses bei
WDV-Systemen ohne Sockeldämmung (in nKombination mit dem
Sockelprofil PH) liefern und anbringen.
Befestigung: 3 Dübel/m, Dübeltyp entsprechend dem
Wandbaustoff. (Unebenheiten können mit Unterlegscheiben
o.ä. ausgeglichen werden)
Dämmplatten auf die Kunststoff-Winkelschiene
aufsetzen.
Sockelprofil zwischen Startschiene und Fassadendämmung
einschieben. Das integrierte Glasfasergewebe in
die Armierungsmasse einbetten.
Flächenarmierungsgewebe bis zur Innenkante der Tropfnase führen und
einbetten. Verbindung der Sockelprofile mittels
Sockelleistenverbinder.
Ausladung der Winkelschiene: mm (50, 100,160)
Länge: 200 cm
Menge: 80,000 lfm

#### Abschnitt 3.4 Fensterleibung innen

**3.4.10 Putzarbeiten Fensterleibung**
Nachträgliche Putzarbeiten zum Einbau der Isofenster.
Ca. Größe 1200*2600  cm
Die Leibung, Sturz und Unterkante werden sauber angeputzt.
Pauschalangebot pro Fenster
Menge: 230,000 Stck

**3.4.20 Malerarbeiten Fensterleibung**
Vorhandene Tapeten sind sauber anzuarbeiten.
Anstricharbeiten gemäß vorh. Farbton inkl. Feinspachtelarbeiten.
Anschlussfugen sind mit Acryl zu schliessen.
Größe: 1200*2600cm
Pauschalangebot pro Fenster
Menge: 230,000 Stck

### Bereich 4 Stundenlohn/Bautagebuch

#### Abschnitt 4.1 Stundenlohn/ Bautagebuch

**4.1.10 Führen eines Bautagebuches**
Das Bautagebuch ist über die gesamte Bauzeit zu führen.

Arbeitskräfte / Leistungen und Maschinen
Material + Lieferung
Termine / Mietertermine/ Baufortschritt
Witterungsverhältnisse
Vorkommnisse/ Behinderungen / Abstimmungen
Mängel / Abweichungen/ Schäden / Fotos
Datenblätter / Protokolle

Das Bautagebuch ist in digitaler Form dem AG auf Anfrage 1 x Woche zur Verfügung zu stellen.
Menge: 1,000 St

**4.1.20 Stundenlohn**
Facharbeiter
Menge: 25,000 h

*Hinweis: ZTV - Zusätzl. Technische Vertragsbedingungen*
ZTV Zusätzliche Technische Vertragsbedingungen

ZTV-1. Systembindung

Es dürfen nur Wärmedämm-Verbundsysteme mit einer allgemeinen bauaufsichtlichen Zulassung des Deutschen Instituts für Bautechnik (DIBt) bzw. im WDV-System nur
die vorgegebenen Komponenten des gleichen Herstellers verarbeitet werden.
Ist dies nicht der Fall, kann der Bauherr / Investor umfangreich Ansprüche geltend machen.
Sie reichen von der Einbehaltung fälliger Zahlungen, der Forderung, das System auf Kosten des Ausführenden
Handwerkers zurückzubauen bis zum Umstand, daß bei Systemmischungen jegliche Gewährleistung gemäß VOB
und BGB erlischt.

Zur einwandfreien, fachgerechten Ausführung sind
die vom Systemhersteller angebotenen Werkzeuge
und Hilfsmaterialien zu benutzen, sowie die Ausführungshinweise der Technischen Merkblätter
des Herstellers zu beachten.

Alternativ-Systeme, mit Nachweis der geforderten System- und Systemkomponenten-Eigenschaften,
sind als komplettes System zulässig.

Der Nachweis der geforderten Eigenschaften muss zusammen mit der Abgabe des Alternativangebotes
erbracht werden.
Der Nachweis muss bezüglich der Anwendung (gleiches Anwendungsgebiet) und der Stoffzusammensetzung
(Nachweis durch Laboranalyse) geführt werden.
